# St.Aldegund - Wasserltg Klosterkammer- & Römerstr
Angebotsaufforderung (GAEB DA XML 3.2, DA83)
Projekt: 2025-...
Projektbezeichnung: St.Aldegund -  Wasserltg Klosterkammer- & Römerstr
Währung: EUR
Vergabeart: Öffentliche Ausschreibung
Erstellt mit: GXML Toolbox V3.3 R20220330, ORCA AVA 25.0.5 - Professional Edition 25.00.05, 06.07.2026

## allgemeine Vorbemerkungen
Allgemeine Vorbemerkungen

Im Zuge der gemeinsamen Durchführung der Baumaßnahme wird angestrebt, die Wasserleitungen in einem gemeinsamen Graben mit den anderen Versorgungsträgern zu verlegen. Notwendige Abweichungen aufgrund der örtlichen Verhältnisse werden von Fall zu Fall vor Ort entschieden.

Bei Mitverlegung weiterer Versorgungsträger (Telekom, RWE) in einem Graben wird nur der von den Versorgungsträgern angegebene  Grabenquerschnitt abgerechnet.
Die Grabenprofile werden je nach Anzahl und Dimension der Versorgungsleitungen vor Baubeginn vom Auftraggeber festgelegt.
Arbeitsverzögerungen, die dem Auftragnehmer durch den Einbau der Leitungen entstehen, werden nicht als Stillstandszeiten angerechnet bzw. vergütet.
Verkehrssicherung, Beschilderung sowie Ablauf (Bauabschnitte) erfolgen nach den Vorgaben ins Los 1.

Schlussrechnung Die Schlussrechnung ist spätestens bis 3 Monate nach Fertigstellung der Baumaßnahme einzureichen. Des Weiteren gilt § 14 VOB/B.

Materialnachweis Der Materialnachweis ist zu führen und wöchentlich vorzulegen. Gleiches gilt für den Schweißnachweis, soweit erforderlich.
Nach Abschluss der Maßnahme sind nicht benötigte Formstücke spätestens bei Vorlage der Schlussrechnung zurückzugeben (Muffenskizze). Soweit die geforderte Muffenskizze mit detailliertem Materialnachweis sowie der Schweißnachweis der Schlussrechnung nicht in prüffähiger Form beigefügt ist, erfolgt bis zur endgültigen Vorlage ein Sicherheitseinhalt in Höhe von 10 % der Auftragssumme.
Bei Temperaturen unter  + 5° C dürfen keine PVC- bzw. PE-Leitungen verlegt werden.
Die Rohrummantelung hat mit frostfreiem Material zu erfolgen.
Witterungsbedingte Stillstandszeiten werden nicht vergütet. Der AN hat Einbauten (Schiebergestänge, Hydranten usw.) während der Bauzeit zu sichern und vor Beschädigung zu schützen. Eine Vergütung hierfür erfolgt nicht.
Um die Wasserversorgung während der Bauzeit aufrecht erhalten zu können, ist es ggfl. erforderlich, abschnittsweise eine Notversorgung herzustellen. Diese Notversorgung wird von unseren Mitarbeitern hergestellt. Ebenfalls wird das erforderliche Material, wie PE-Rohr, Verschraubungen, Absperrventile etc. vom Kreiswasserwerk gestellt.
Die Kosten für die erforderlichen Erdarbeiten werden nach den Pos. des Leistungsverzeichnisses abgerechnet und sind vom Veranlasser zu tragen.
Lohn- und Materialkosten werden jeweils zu 50 % vom KWW und vom Veranlasser gezahlt.

Die Auftragsvergabe erfolgt grundsätzlich gesamtwirtschaftlich.

Diese Vorbemerkungen sind Bestandteil des Leistungsverzeichnisses und werden mit der rechtsverbindlichen Unterschrift des Leistungsverzeichnisses anerkannt.

Auftraggeber:
Kreiswerke Cochem-Zell
- Wasserversorgung -

Art der Vergabe
Die Arbeiten werden öffentlich ausgeschrieben und nach festen Einheitspreisen ohne Anwendung von Stoff- und Preisgleitklauseln für die Dauer der Baumaßnahme vergeben.Nebenangebote als Pauschalangebote sind nicht zulässig.

Ausführungsfrist
Siehe Los Straßenbau.

Ortstermine
Nach freier Vereinbarung mit dem Auftraggeber.

Lage der Baustelle
Die Baustelle liegt in der Gemarkung St. Aldegund;
Teilbereich der Klosterkammer.- & Römerstraße

Strom und Wasser
Wird nicht zur Verfügung gestellt.

## 01 St. Aldegund - Erneuerung Wasserleitung Klosterkammer- & Röm

### Titel 01 Klosterkammerstraße

*Hinweis: Vorbemerkungen*
anteilige Kosten für das Los Wasserversorgung für An- und Abtransport, Aufstellen, Unterhalten und Abbauen sowie ggf. erforderliches Umstellen und Ergänzen aller Werkzeuge, Geräte, Großgeräte, Maschinen, Baubuden, Werkstätten, Baubüros, Lagerräume, Transportmittel, Geräte, Schutzgerüste, Bauzäune und Absperrungen, der Beleuchtung mit den erforderlichen Masten und Kabeln. Vorhalten der Prüfsätze für die Überwachung der Betongüte und der Verdichtungswerte im Erdbau. Wiederherstellung des ursprünglichen Zustandes des benutzten Bau- und Lagergeländes nach Beendigung der Baumaßnahme.
Zur Leistung gehört weiter das Herrichten und die Unterhaltung der Transportwege zu den Baustellen und ihre ordnungsgemäße Übergabe nach Abschluss der Arbeiten.
Bei Arbeiten in der Dunkelheit ist die Baustelle einwandfrei zu beleuchten.
Die Gestellung von Strom und Wasser erfolgt durch den Auftragnehmer

Die vorgenannten Kosten sowie die Kosten für das Vorhalten, Unterhalten und Betreiben der Geräte, Anlagen und Einrichtungen, Pacht, Gebühren und dergl. werden nicht gesondert Vergütet und sind in die Einheitspreise der betreffenden Teilleistungen einzurechnen.

#### Bereich 01.01 Hauptleitung

##### Abschnitt 01.01.01 Erdarbeiten

*Hinweis: Vorbemerkung Erdarbeiten Wasserhauptleitung*
Im Rahmen der Baumaßnahme ist die Verlegung von Wasserleitungsrohren, soweit möglich, in einem gemeinsamen Graben mit den anderen Versorgungsträgern vorgesehen.

Länge der Hauptrohrleitungen gesamt:  ca. 175 m
Nennweite:  DA 125 PE
Rohrgrabenbreite:  0,60 m
Rohrgrabentiefe:  1,25 m (Sohle)
Rohrdeckung ab Straßenoberkante: 1,00 m
Maßgebend hierfür sind die Straßenausbaupläne (Lage-
und Höhenpläne).

Sofern der Graben durch mehrere Gewerke genutzt wird, hat die Abrechnung der entsprechenden Positionen anteilsmäßig zu erfolgen.

Rohrlieferung und -verlegung erfolgt, soweit nicht anders angegeben, durch die Kreiswerke Cochem-Zell -Wasserversorgung - .

**01.01.01.1 Boden zur Herstellung von Rohrgräben T= -0,60 bis -1,25 m, b= 0,60 m**
Boden Homogenbereich Homogenbereich B1, Bodengruppen ST, GT*, GU; GT Lagerungsdichte Locker bis mitteldicht; Konsistenz steif-weich, für Wasserhauptleitungen ausheben. Die Entsorgung der vom Rohr, der Einsandung und Austauschboden verdrängten Bodenmassen gemäß LAGA Z0* (AVV 170504, Deponieklasse DK 0), erfolgt in seperater Position. Material wird Eigentum des AN. Die Grabensohle ist so herzustellen, dass die Rohre eine gleichmäßige Auflage haben und unter Berücksichtigung des Gefälles verlegt werden können.
Die genauen Bodenwerte können dem beigefügten Gutachten in den Ausschreibungsunterlagen der Verbandsgemeinde entnommen werden.
Vergütet wird nur der Grabenaushub nach erfolgtem Aushub für die Frostschutzschicht/Schottertragschicht des Strassenbaus. Ein Vergütung von Aushub einer durch den AN eingebrachten Sauberkeitsschicht, Baustrasse etc. erfolgt nicht.
Menge: 100,000 m³

**01.01.01.2 Anschlussbaugruben T bis 1,60 m (Zulage)**
Anschlussbaugruben bis 1,60m Tiefe, Boden wie vorbeschrieben als Zulage zu vorgenannten Positionen herstellen.
Menge: 5,000 m³

**01.01.01.3 Handschachtung T = 0,00 - 1,30 m (Zulage)**
Handschachtung um bestehende Leitungen bis 1,30m Tiefe, Boden wie vorbeschrieben als Zulage zu vorgenannten Positionen herstellen.
Menge: 5,000 m³

**01.01.01.4 Boden BM-F3/LAGA Z0* verwerten (Zulage)**
Boden,EBV Boden Materialklasse BM-F3; EBV RC Materialklasse RC1 LAGA Z0* , Abfallschlüssel: AVV 170504, Deponieklasse DK 0, aus den Bodenaushubpositionen auf eine öffentlich/rechtlich zugelassene Deponie bzw. Verwertung zuführen.
In dieser Position sind sämtliche Erschwernisse für das Separieren und Handling der entsprechend belasteten Bodenmassen beim Aushub, bei der Zwischenlagerung und beim Transport enthalten, einschl. Deponiegebühr. Die Abrechnung erfolgt nach den Annahmescheinen des Entsorgers.
Die genauen Werte können dem beigefügten Gutachten in den Ausschreibungsunterlagen der Verbandsgemeinde entnommen werden.
Zulage zu den vorg. Positionen.
Menge: 100,000 m³

**01.01.01.5 Verbau Anschlussbaugruben**
Verbau Anschlussbaugruben gemäß DIN 18303 Abmessungen Baugruben 2,00 m x 2,00 m x 1,30 m Bodenkennwerte wie vorbeschrieben.
Menge: 10,000 m²

**01.01.01.6 Abdecksand für Wasserhauptleitung**
Rhein-, Main- oder Lavasand 0/3 mm zum Einsanden der Hauptrohrleitung, gem. DIN EN 805 liefern und einschließlich Zwischenplanum für die Verlegung des Breitbandleerrohres im Bereich der oberen Sandeinbettung einbauen.
Rohrauflager d =  15 cm
Einbettung  d =  25 cm
über Rohrscheitel. Die Lieferung des Sandes ist durch Lieferscheine zu belegen. Der vom AN zu liefernde Sand für die Rohrummantelungen darf nicht aggressiv sein und hat den DVGW-Vorschriften zu entsprechen. Vor Ausführung der Leistung hat der AN hierfür den Nachweis zu erbringen.
Menge: 60,000 m³

**01.01.01.7 Gesteinskörnungsgemisch 0/45 mm, Einbaustärke bis 75 cm**
frostsicheres Gesteinskörnungsgemisch 0/45 mm liefern und als Frostschutzschicht, in Verkehrsflächen, auf einen Tragwert von EV2 >120 MPa lagenweise, einschließlich Zwischenplanum sowie Planum für die abschließende Straßenoberfläche, einbauen und verdichten.
Der geforderte EV2 Wert ist durch Plattendruckversuche nach DIN 18134 im Rahmen der Eigenüberwachungsprüfung nachzuweisen. Eingebauten Mengen sind über Lieferscheine nachzuweisen. Anzahl der Lastplattendruckversuche 1 Stck./500 m². max. Toleranz der Oberfläche + 2 cm, Einbaustärke (verdichtet) bis 75 cm, Korngröße 0/45 mm.
Menge: 65,000 m³

**01.01.01.8 Beton C 12/15**
Beton C 12/15  als Krümmer- oder Sicherungsbeton gem. DVGW-Arbeitsblatt GW 310, nach Anweisung durch den AG, einbauen.
Menge: 2,000 m³

**01.01.01.9 Unterführung von Hindernissen**
Kabel-, Leitungs- und Mauerunterführungen herstellen, einschließlich Sicherung der unterführten Hindernisse.
Wenn mehrere Leitungen unter einanderliegen oder wenn der seitliche Abstand kleiner als 25 cm ist, wird nur eine Kreuzung abgerechnet. Bei schräg kreuzenden Leitungen wird je 0,60 m freiliegender Leitung eine Kreuzung berechnet. Eine zusätzliche Vergütung  von Handschachtung bis 50 cm um die Kabel und Leitungen sowie für eine Sicherung erfolgt nicht.
Bündelleitung welche aus mehreren Leitungen bestehen und miteinander durch bauartbedingtes Verdrehen zusammengehörig sind, werden als eine Leitung abgerechnet.
Die Leitungsauskunft für bestehende Leitungen einzelner Versorger obliegt dem AN. Eine zusätzliche Vergütung von Suchgräben im Bereich des Leitungsgraben erfolgt nicht.
Eine Vergütung für die Unterführung von Hindernissen welche im Zuge der Baumaßnahme durch den Einbau anderer Gewerke entstanden sind erfolgt nicht.
Die gesicherten Kabel sind per Bild in ihrer Art, Länge und Sicherung zu dokumentieren. Aufmaße ohne Bilddokumentation werden nicht anerkannt. Der Mehraufwand hierfür wird nicht gesondert vergütet und ist in die Position mit einzurechnen.
Menge: 30,000 Stk

**01.01.01.10 Kabel, Leitungen sichern**
vorh., nicht während der Baumaße verlegte, freigelegte längst im Graben laufende Kabel und Rohre aller Art bis DN 150 in der Baugrube sichern und beim Verfüllen ordnungsgemäß betten.Wenn mehrere Leitungen unter einanderliegen oder wenn der seitliche Abstand kleiner als 20 cm ist, wird dies als eine Leitung abgerechnet. Bündelleitung welche aus mehreren Leitungen bestehen und miteinander durch bauartbedingtes Verdrehen zusammengehörig sind, werden als eine Leitung abgerechnet. Hochbinden der Leitungen wird nicht als Sicherung anerkannt. Eine Vergütung für die Sicherung von Leitungen welche im Zuge der Baumaßnahme verlegt wurden erfolgt nicht. In dieser Position sind alle Erschwernisse für die Erdaushubpos. einzurechnen. Eine zusätzliche Vergütung von Handschachtung bis 50 cm um die Kabel und Leitungen erfolgt nicht. Freilegen und seitliches Weglegen oder Wegbinden der vorhandenen Leitungen wird nicht als Leitungssicherung anerkannt. Die gesicherten Kabel sind per Bild in ihrer Art, Länge und Sicherung zu dokumentieren. Aufmaße ohne Bilddokumentation werden nicht anerkannt. Der Mehraufwand hierfür wird nicht gesondert vergütet und ist in die Position mit einzurechnen.
Menge: 175,000 m

**01.01.01.11 vorhandene Leitung DN125, PVC, ausbauen und entsorgen**
vorhandene Leitung DN 125 aus PVC ausbauen und entsorgen. Die ausgebaute Leitung geht in das Eigentum des AN über. Die Verwertung der ausgebauten Leitungen erfolgt durch den AN. Der Entsorgungsnachweis ist den Kreiswerken mit der Schlussrechnung vorzulegen. Eine Vergütung dieser Position ohne einen gültigen Entsorgungsnachweis ist nicht zulässig.
Menge: 175,000 m

**01.01.01.12 Schieber- und Hydrantenkappen anpassen**
bauseits gelieferte Schieber-, Hydranten- und Hausanschlusskappen mit bauseits gelieferten Tragplatten versetzen und an die Straßenhöhe (bituminöse Oberfläche) oder die Gehweghöhe (Pflaster) anpassen inkl. erforderlichem Beischneiden. In die Position ist auch die Mehrarbeit durch die verbauten Gestänge beim Verfüllen des Grabens mit einzurechnen.

Vor dem Einbau der entsprechenden Kappen ist die Höhe der verbauten Schieber, Hydranten oder Hausanschlussschieber anhand der Absteckung der fertigen Strassenhöhe zu kontrollieren. Die Kontrolle erfolgt durch die Mitarbeiter der Kreiswerke. Hierzu sind die Kreiswerke durch den AN frühzeitig zu Informieren. Erfolgt keine Information an die Kreiswerke gehen alle entstehenden Kosten zu Lasten des AN.
Menge: 6,000 Stk

##### Abschnitt 01.01.02 Oberfläche

*Hinweis: Vorbemerkung Oberfläche Hauptleitung*
Zur Abrechnung der Oberfläche Hauptleitung gelangt, gemäß gültigem Vertrag mit der Verbandsgemeinde, nur der Bereich über dem Rohrgraben der Wasserhauptleitung in einer Breite von 0,6m.
Sofern der Graben durch mehrere Gewerke genutzt wird, so hat die Abrechnung der entsprechenden Positionen anteilsmäßig zu erfolgen.

**01.01.02.1 Asphalttragschicht, gemäß Los Straßenbau, herstellen**
Asphalttragschicht, gemäß den Vorgaben aus dem Los Straßenbau, herstellen. Einschließlich Aufbringung einer Bitumenemulsion als Haftbrücke gemäß Vorgaben Los Straßenbau
Menge: 115,000 m2

**01.01.02.2 Asphaltdeckschicht, gemäß Los Straßenbau, herstellen**
Asphaltdeckschicht, gemäß den Vorgaben aus dem Los Straßenbau, herstellen. Einschließlich Abstreung mit gebrochener Gesteinskörnung der Lieferkörnung 1/3 streuen, einwalzen, nicht gebundene Stoffe abfegen, aufnehmen und entsorgen
Menge: 115,000 m2

##### Abschnitt 01.01.03 Rohrverlegung

*Hinweis: Vorbemerkung Rohrverlegung*
Die Verlegung sowie Materiallieferung erfolgt, sofern nicht nachfolgend ausgeschrieben, durch die Kreiswerke Cochem-Zell.

**01.01.03.1 Trassenwarnband liefern und verlegen**
Trassenwarnband 5 cm breit aus unverrottbarem Kunststoff mit Metalleinlage mit Beschriftung (z. B. "Achtung Wasserleitung", "Achtung Steuerkabel" usw.) nach Angaben des AG liefern und im Graben über der verlegten Hauptwasserleitung verlegen.
Menge: 175,000 m

#### Bereich 01.02 Hausanschlüsse

##### Abschnitt 01.02.01 Erdarbeiten

*Hinweis: Vorbemerkung Erdarbeiten Hausanschlüsse*
Im Rahmen der Baumaßnahme ist die Verlegung von Wasserhausanschlussleitungen, soweit möglich, in einem gemeinsamen Graben mit den anderen Versorgungsträgern vorgesehen.

Anzahl der Hausanschlüsse:  21 Stück
Länge Anschlussleitungen gesamt:  135m
Nennweite:  DA 40 & 32 PE
Rohrgrabenbreite:  0,60 m
Rohrgrabentiefe:  1,10 m (Sohle)
Rohrdeckung ab Straßenoberkante: 0,8 m
Maßgebend hierfür sind die Straßenausbaupläne (Lage- und Höhenpläne) sowie die vorhandenen Oberflächen.

Sofern der Graben durch mehrere Gewerke genutzt wird, so hat die Abrechnung der entsprechenden Positionen anteilsmäßig zu erfolgen.

Rohrlieferung und -verlegung erfolgt, soweit nicht anders angegeben, durch die Kreiswerke Cochem-Zell -Wasserversorgung - .

Die Verlegung der Breitbandhausanschlussleitungen erfolgt im Leerrohr der Kreiswerke gemeinsam mit der Wasserleitung durch die Mitarbeiter der Kreiswerke. Eine gesonderte Vergütung für Erdarbeiten für die Breitbandhausanschlussleitungen erfolgt nicht.

**01.02.01.1 Boden zur Herstellung von Rohrgräben T bis -1,10 m, b = 0,60 m**
Boden Homogenbereich Homogenbereich B1, Bodengruppen ST, GT*, GU; GT Lagerungsdichte Locker bis mitteldicht; Konsistenz steif-weich, für Wasserhauptleitungen ausheben. Die Entsorgung der vom Rohr, der Einsandung und Austauschboden verdrängten Bodenmassen gemäß LAGA Z0* (AVV 170504, Deponieklasse DK 0), erfolgt in seperater Position. Material wird Eigentum des AN. Die Grabensohle ist so herzustellen, dass die Rohre eine gleichmäßige Auflage haben und unter Berücksichtigung des Gefälles verlegt werden können.
Die genauen Bodenwerte können dem beigefügten Gutachten in den Ausschreibungsunterlagen der Verbandsgemeinde entnommen werden.
Vergütet wird nur der Grabenaushub nach erfolgtem Aushub für die Frostschutzschicht/Schottertragschicht des Strassenbaus. Ein Vergütung von Aushub einer durch den AN eingebrachten Sauberkeitsschicht, Baustrasse etc. erfolgt nicht.
Menge: 30,000 m³

**01.02.01.2 Anschlussbaugruben T bis 1,30 m (Zulage)**
Anschlussbaugruben bis 1,30m Tiefe, Boden wie vorbeschrieben als Zulage zu vorgenannten Positionen herstellen.
Menge: 5,000 m³

**01.02.01.3 Handschachtung T = 0,00 - 1,30 m (Zulage)**
Handschachtung um bestehnde Leitungen bis 1,30m Tiefe, Boden wie vorbeschrieben als Zulage zu vorgenannten Positionen herstellen.
Menge: 2,000 m³

**01.02.01.4 Boden BM-F3/LAGA Z0* verwerten (Zulage)**
Boden,EBV Boden Materialklasse BM-F3; EBV RC Materialklasse RC1 LAGA Z0* , Abfallschlüssel: AVV 170504, Deponieklasse DK 0, aus den Bodenaushubpositionen auf eine öffentlich/rechtlich zugelassene Deponie bzw. Verwertung zuführen.
In dieser Position sind sämtliche Erschwernisse für das Separieren und Handling der entsprechend belasteten Bodenmassen beim Aushub, bei der Zwischenlagerung und beim Transport enthalten, einschl. Deponiegebühr. Die Abrechnung erfolgt nach den Annahmescheinen des Entsorgers.
Die genauen Werte können dem beigefügten Gutachten in den Ausschreibungsunterlagen der Verbandsgemeinde entnommen werden.
Zulage zu den vorg. Positionen.
Menge: 30,000 m³

**01.02.01.5 Abdecksand für Wasseranschlussleitungen**
Rhein-, Main- oder Lavasand 0/3 mm zum Einsanden der Hauptrohrleitung, gem. DIN EN 805 liefern und einschließlich Zwischenplanum einbauen.
Rohrauflager d =  10 cm
Einbettung  d =  10 cm
über Rohrscheitel. Die Lieferung des Sandes ist durch Lieferscheine zu belegen. Der vom AN zu liefernde Sand für die Rohrummantelungen darf nicht aggressiv sein und hat den DVGW-Vorschriften zu entsprechen. Vor Ausführung der Leistung hat der AN hierfür den Nachweis zu erbringen.
Menge: 30,000 m³

**01.02.01.6 Gesteinskörnungsgemisch 0/45 mm, Einbaustärke bis 75 cm**
frostsicheres Gesteinskörnungsgemisch 0/45 mm liefern und als Frostschutzschicht, in Verkehrsflächen, auf einen Tragwert von EV2 >120 MPa lagenweise, einschließlich Zwischenplanum sowie Planum für die abschließende Straßenoberfläche, einbauen und verdichten.
Der geforderte EV2 Wert ist durch Plattendruckversuche nach DIN 18134 im Rahmen der Eigenüberwachungsprüfung nachzuweisen. Eingebauten Mengen sind über Lieferscheine nachzuweisen. Anzahl der Lastplattendruckversuche 1 Stck./500 m². max. Toleranz der Oberfläche + 2 cm, Einbaustärke (verdichtet) bis 75 cm, Korngröße 0/45 mm.
Menge: 55,000 m³

**01.02.01.7 Unterführung von Hindernissen**
Kabel-, Leitungs- und Mauerunterführungen herstellen, einschließlich Sicherung der unterführten Hindernisse.
Wenn mehrere Leitungen unter einanderliegen oder wenn der seitliche Abstand kleiner als 25 cm ist, wird nur eine Kreuzung abgerechnet. Bei schräg kreuzenden Leitungen wird je 0,60 m freiliegender Leitung eine Kreuzung berechnet. Eine zusätzliche Vergütung  von Handschachtung bis 50 cm um die Kabel und Leitungen sowie für eine Sicherung erfolgt nicht.
Bündelleitung welche aus mehreren Leitungen bestehen und miteinander durch bauartbedingtes Verdrehen zusammengehörig sind, werden als eine Leitung abgerechnet.
Die Leitungsauskunft für bestehende Leitungen einzelner Versorger obliegt dem AN. Eine zusätzliche Vergütung von Suchgräben im Bereich des Leitungsgraben erfolgt nicht.
Eine Vergütung für die Unterführung von Hindernissen welche im Zuge der Baumaßnahme durch den Einbau anderer Gewerke entstanden sind erfolgt nicht.
Die gesicherten Kabel sind per Bild in ihrer Art, Länge und Sicherung zu dokumentieren. Aufmaße ohne Bilddokumentation werden nicht anerkannt. Der Mehraufwand hierfür wird nicht gesondert vergütet und ist in die Position mit einzurechnen.
Menge: 30,000 Stk

**01.02.01.8 Kabel, Leitungen sichern**
vorh., nicht während der Baumaße verlegte, freigelegte längst im Graben laufende Kabel und Rohre aller Art bis DN 150 in der Baugrube sichern und beim Verfüllen ordnungsgemäß betten.Wenn mehrere Leitungen unter einanderliegen oder wenn der seitliche Abstand kleiner als 20 cm ist, wird dies als eine Leitung abgerechnet. Bündelleitung welche aus mehreren Leitungen bestehen und miteinander durch bauartbedingtes Verdrehen zusammengehörig sind, werden als eine Leitung abgerechnet. Hochbinden der Leitungen wird nicht als Sicherung anerkannt. Eine Vergütung für die Sicherung von Leitungen welche im Zuge der Baumaßnahme verlegt wurden erfolgt nicht. In dieser Position sind alle Erschwernisse für die Erdaushubpos. einzurechnen. Eine zusätzliche Vergütung von Handschachtung bis 50 cm um die Kabel und Leitungen erfolgt nicht. Freilegen und seitliches Weglegen oder Wegbinden der vorhandenen Leitungen wird nicht als Leitungssicherung anerkannt. Die gesicherten Kabel sind per Bild in ihrer Art, Länge und Sicherung zu dokumentieren. Aufmaße ohne Bilddokumentation werden nicht anerkannt. Der Mehraufwand hierfür wird nicht gesondert vergütet und ist in die Position mit einzurechnen.
Menge: 135,000 m

**01.02.01.9 vorhandene Leitung DN25-DN40, PE, ausbauen und entsorgen**
vorhandene Leitung DN 25bis DN40 aus PE ausbauen und seitlich lagern.  Die ausgebaute Leitung geht in das Eigentum des AN über. Die Verwertung der ausgebauten Leitungen erfolgt durch den AN. Der Entsorgungsnachweis ist den Kreiswerken mit der Schlussrechnung vorzulegen. Eine Vergütung dieser Position ohne einen gültigen Entsorgungsnachweis ist nicht zulässig.
Menge: 135,000 m

**01.02.01.10 Mauerdurchbrüche bis 60 cm**
Mauerdurchbrüche für Hausanschlussleitungen in einer Mauerstärke bis 60 cm Bruchstein / Bimsmauerwerk für Einbringung eines Leerrohres DN 100 KG herstellen, Leerrohr einbauen, abdichten und fachgerecht zum bestehenden Mauerwerk verschließen.
Menge: 21,000 Stk

**01.02.01.11 Schieberkappen anpassen**
bauseits gelieferte Schieber-, Hydranten- und Hausanschlusskappen mit bauseits gelieferten Tragplatten versetzen und an die Straßenhöhe (bituminöse Oberfläche) oder die Gehweghöhe (Pflaster) anpassen inkl. erforderlichem Beischneiden. In die Position ist auch die Mehrarbeit durch die verbauten Gestänge beim Verfüllen des Grabens mit einzurechnen.

Vor dem Einbau der entsprechenden Kappen ist die Höhe der verbauten Schieber, Hydranten oder Hausanschlussschieber anhand der Absteckung der fertigen Strassenhöhe zu kontrollieren. Die Kontrolle erfolgt durch die Mitarbeiter der Kreiswerke. Hierzu sind die Kreiswerke durch den AN frühzeitig zu Informieren. Erfolgt keine Information an die Kreiswerke gehen alle entstehenden Kosten zu Lasten des AN.
Menge: 21,000 Stk

##### Abschnitt 01.02.02 Oberfläche

*Hinweis: Vorbemerkung Oberfläche Hausanschlussleitungen*
Zur Abrechnung der Oberfläche für die Hausanschlussleitungen gelangt, gemäß gültigem Vertrag mit der Verbandsgemeinde, nur der Bereich innerhalb der Privaten Grundstücke.
Sofern der Graben durch mehrere Gewerke genutzt wird, so hat die Abrechnung der entsprechenden Positionen anteilsmäßig zu erfolgen.

**01.02.02.1 Asphaltoberbau schneiden 5-11cm**
Asphaltoberbau schneiden, Dicke der Befestigung über 5 bis 11 cm, Ausführung mit Fugenschneidgerät, Tiefe bis 110 mm, Restdicke trennen.
Menge: 40,000 m

**01.02.02.2 terr-/pechfreie Asphaltfläche aufbrechen und entsorgen**
Asphaltfläche, teer-/pechfrei, AVV 170302, nicht gefährlich, Verwertungsklasse A, aufbrechen, laden und zu einer zugelassenen Deponie transportieren oder einer Verwertung gemäß LAGA TR Boden bzw. EBV zuführen.
Anfallende Entsorgungskosten und gebäuhren einschl. der Deklarationsanalyse sind einzukalkulieren. Erschwernisse durch vorh. Einbauten sind mit einzukalkulieren. Einschließlich aller erforderlichen Materialien und Nebenarbeiten.
Menge: 20,000 m²

**01.02.02.3 Asphalttragschicht, gemäß Los Straßenbau, herstellen**
Asphalttragschicht, gemäß den Vorgaben aus dem Los Straßenbau, herstellen. Einschließlich Aufbringung einer Bitumenemulsion als Haftbrücke gemäß Vorgaben Los Straßenbau
Menge: 20,000 m²

**01.02.02.4 Asphaltdeckschicht, gemäß Los Straßenbau, herstellen**
Asphaltdeckschicht, gemäß den Vorgaben aus dem Los Straßenbau, herstellen. Einschließlich Abstreung mit gebrochener Gesteinskörnung der Lieferkörnung 1/3 streuen, einwalzen, nicht gebundene Stoffe abfegen, aufnehmen und entsorgen
Menge: 20,000 m²

**01.02.02.5 Fuge füllen Bit.-vergussmasse B 8mm T 30mm**
Fuge ZTV Fug-StB in Asphaltschicht, Fugenwandung mit Voranstrichmittel vorbehandeln, Fugenraum randüberdeckend in 2 mm Dicke schließen und mit vorbituminiertem Sand, Körnung 1/3 abstreuen, mit Bitumenvergussmasse TL Fug-StB füllen, Fugenbreite 8 mm, Fugentiefe 30 mm. Einschließlich aller erforderlichen Materialien und Nebenarbeiten.
Menge: 40,000 m

**01.02.02.6 Pflaster aus Beton aufnehmen**
Pflaster aus Beton, Steinhöhe bis 10 cm, aufnehmen säubern und zur Wiederverwendung seitlich auf Paletten lagern.
Menge: 25,000 m²

**01.02.02.7 Vorh. Pflaster aus Beton verlegen**
Seitlich gelagertes Pflaster aus Beton, der Pos. vor, nach Verdichten der Baugrube, aufnehmen und als Flächenbefestigung in Splittsandgemisch 0/5 mm, 5 cm stark, verlegen. Das Schließen der Fugen muss entsprechend dem Verlegefortschritt erfolgen. Der Pflasterbelag ist mit einem Flächenrüttler bis zur Standfestigkeit abzurütteln. Der Belag darf nur im trockenen Zustand abgerüttelt werden. Fugenmaterial nach DIN 18318. Sand 0/3 mm.
Menge: 25,000 m²

**01.02.02.8 Pflaster liefern (Zulage)**
Pflaster als Ergänzung für defekte Pflastersteine sowie für Beischneidearbeiten zu vorgenannter Position liefern. Das Verlegen wird mit vorgenannter Position abgerechnet.
Menge: 5,000 m²

**01.02.02.9 Pflastersteine aus Beton schneiden (Zulage)**
Pflastersteine der vorgenannten Positionen im privaten Grundstücksbereich mit Nassschneider schneiden einschließlich Passstücke an Kanten und Anschlüssen, Bauteilen, Einbauten und Aussparungen. Überschüssiges Material und Reststücke gehen in das Eigentum des AN über und sind von der Baustelle zu entfernen. Die Abrechnung erfolgt über Aufmaß einschließlich zugehöriger Fotodokumentation. Einschließlich aller erforderlichen Materialien und Nebenleistungen.
Menge: 5,000 m

**01.02.02.10 Pflaster aus Naturstein aufnehmen**
Pflaster aus Naturstein,Kantenlänge bis 15cm,  Steinhöhe bis 15 cm, aufnehmen säubern und zur Wiederverwendung seitlich auf Paletten lagern.
Menge: 5,000 m²

**01.02.02.11 Vorh. Pflaster aus Naturstein verlegen**
Seitlich gelagertes Pflaster aus Naturstein, der vorb. Pos. nach Verdichten der Baugrube, aufnehmen und als
Flächenbefestigung in Splittsandgemisch 0/5 mm, 5 cm
stark, verlegen. Das Schließen der Fugen muss
entsprechend dem Verlegefortschritt erfolgen. Der
Pflasterbelag ist mit einem Flächenrüttler bis zur
Standfestigkeit abzurütteln. Der Belag darf nur im
trockenen Zustand abgerüttelt werden. Fugenmaterial
nach DIN 18318. Sand 0/3 mm.
Menge: 5,000 m²

**01.02.02.12 Pflaster aus Naturstein liefern (Zulage)**
Pflaster als Ergänzung für defekte Pflastersteine sowie
für Beischneidearbeiten zu vorgenannter Position
liefern. Das Verlegen wird mit vorgenannter Position
abgerechnet.
Menge: 1,000 m²

**01.02.02.13 Pflastersteine aus Naturstein schneiden (Zulage)**
Pflastersteine der vorgenannten Positionen im privaten Grundstücksbereich mit Nassschneider schneiden einschließlich Passstücke an Kanten und Anschlüssen, Bauteilen, Einbauten und Aussparungen. Überschüssiges Material und Reststücke gehen in das Eigentum des AN über und sind von der Baustelle zu entfernen. Die Abrechnung erfolgt über Aufmaß einschließlich zugehöriger Fotodokumentation. Einschließlich aller erforderlichen Materialien und Nebenleistungen.
Menge: 1,000 m

**01.02.02.14 Zierschotter entfernen und lagern**
Vorhandenen Zierschotter aus dem Arbeitsbereich entfernen und zum späteren Wiedereinbau sach- und fachgerecht je Grundstück seitlich lagern. Die Schichtdicke beträgt im Mittel ca. 20cm. Einschließlich aller erforderlichen Materialien und Nebenarbeiten.
Menge: 10,000 m²

**01.02.02.15 Vorh. Zierschotter einbauen**
seitlich gelagerten Zierschotter aus vorg. Position nach Angaben des Anschlussnehmers wieder in einer mittleren Schichtdicke von bis zu 20cm einbauen. Der Schotter ist vor dem Einbau von Erde und groben Verunreinigungen zu reinigen. Einschließlich aller benötigten Materialien und Nebenarbeiten
Menge: 10,000 m²

**01.02.02.16 vorh. Randsteine, Breite 8cm, aufnehmen & seitlich lagern**
vorhandene Randsteine, Breite 8cm, aus Beton aufnehmen und seitlich lagern. Einschließlich entfernen der dazugehörigen Betonrückenstütze sowie aller Materialien und Nebenarbeiten.
Menge: 10,000 m

**01.02.02.17 Randsteinesteine, Breite 8cm, liefern und versetzen**
Randsteine, Breite 8cm, aus Beton liefern und auf einem Betonfundament aus Beton C20/25 höhen- und fluchtgerecht einschl. Rückenstütze aus Beton C20/25 bis 10cm unter OK Bordstein, 15cm stark herstellen, inkl aller erforderlichen Materialien und Nebenleistungen liefern und versetzen.
Menge: 10,000 m

**01.02.02.18 Oberboden liefern und andecken**
Mutterboden, liefern und im Arbeitsbereich 0,30 m stark andecken einschließlich aller erforderlichen Nebenarbeiten.
Menge: 10,000 m³

**01.02.02.19 Oberfläche profilieren**
Oberfläche für Rasen im Arbeitsbereich vor der Rasenansaat mit geeignetem Gerät dem vorhandenen Geländeverlauf anpassen. Die Oberfläche ist vor der Ansaat fach und sachgerecht zu gläten und für die Ansaat entsprechend den Vorgaben des Saatgutherstellers vorzubereiten. einschließlich aller benötigten Arbeitsmaterialien sowie aller Nebenarbeiten.
Menge: 30,000 m²

**01.02.02.20 Rasenfläche herstellen**
Rasenfläche über dem Hausanschlussgraben herstellen.
Rasenansaat herstellen im Trockensaatverfahren.
Ansaat der Rasenfläche mit hochwertiger, hochbelastbarer Gebrauchsrasenmischung gemäß DIN 18917 fachgerecht durchführen. Aussaatstärke: 30 g/m².
Vor der Ansaat ist ein entsprechendes Planum herzustellen. Nach der Aussaat ist der Rasensamen anzuwalzen und zu wässern.
Einschließlich der Lieferung von entsprechendem Mutterboden in der erforderlichen Stärke sowie allen erforderlich Nebenarbeiten.
Menge: 30,000 m²

##### Abschnitt 01.02.03 Rohrverlegung

*Hinweis: Vorbemerkung Rohrverlegung*
Die Verlegung sowie Materiallieferung erfolgt, sofern nicht nachfolgend ausgeschrieben, durch die Kreiswerke Cochem-Zell.
Die Verlegung der Breitbandhausanschlussleitungen erfolgt im Leerrohr der Kreiswerke gemeinsam mit der Wasserleitung durch die Mitarbeiter der Kreiswerke. Eine gesonderte Vergütung für die Verlegung der Breitbandhausanschlussleitungen erfolgt nicht.

**01.02.03.1 Trassenwarnband liefern und verlegen**
Trassenwarnband 5 cm breit aus unverrottbarem Kunststoff mit Metalleinlage mit Beschriftung (z. B. "Achtung Wasserleitung", "Achtung Steuerkabel" usw.) nach Angaben des AG liefern und im Graben über der verlegten Haupt- sowie Hausanschlussleitung verlegen.
Menge: 135,000 m

**01.02.03.2 baus. gel. Leerrohre DN 100 KG verlegen**
bauseits geliefertes Leerrohr DN 100 KG vom Lagerplatz aufnehmen und im Sandbett des Leitungsgraben einschließlich gelieferter Bögen, Formstückanteil 20%, verlegen.
Menge: 135,000 m

#### Bereich 01.03 Breitbandversorgung

##### Abschnitt 01.03.01 Rohrverlegung

*Hinweis: Vorbemerkung Rohrverlegung*
Im Rahmen der Baumaßnahme werden in der Straße Leerrohre zur Breitbanderschließung verlegt.
Die Verlegung des Bündelrohres erfolgt im Sandbett der Wasserhauptleitung in der Sanddeckschicht im oberen Drittel. Der Mehraufwand für diese Verlegearbeit ist in die Verlegeposition des Bündelrohres mit einzurechnen. Das benötigte Zwischenplanum ist in den entsprechenden Erdarbeitungspositionen der Hauptleitung beinhaltet und wird nicht gesondert vergütet. Eine gesonderte Abrechnung für Aushub, und Verfüllmaterial für die Breitbandverlegung erfolgt nicht.

Breitband-Multirohr 24x7mm
Gesamtlänge der Leitung:  175m

Sofern der Graben durch mehrere Gewerke genutzt wird, so hat die Abrechnung der entsprechenden Positionen anteilsmäßig zu erfolgen.

Materiallieferung sowie Verbindungsarbeiten erfolgen durch die Kreiswerke Cochem-Zell.
Die Verlegung erfolgt durch den Auftragnehmer

Das bauseits gestellte Bündelrohr ist mit geeignetem Gerät (Kabelwagen, Abrollvorrichtung, etc.) nach den Angaben des Herstellers abzurollen und für die Verlegung vorzubereiten. Kosten, welche durch Schäden aus unsachgemäßer Behandlung des Rohres durch den AN entstehen, gehen zu Lasten des AN.

**01.03.01.1 Bündelrohrpaket (24x7 mm), verlegen und ausrichten**
bauseits geliefertes Bündelrohrpaket (24x7 mm),
d = 48 mm auf Kabeltrommel d = 1,80 m, b = 1,00 m,
Kern = 0,90 m am Lagerplatz aufnehmen und. nach den Richtlinien des Herstellers im Graben der Hauptwasserleitung, wie in den Vorbemerkungen beschrieben, verlegen und im Grabenbereich höhen-  und fluchtgerecht ausrichten, ggfl. mit Holzpflöcken die Lage sichern einschl. aller benötigten Geräte, Maschinen und Personaleinsatz.
Die Verlegung erfolgt im Sandbett der Hauptwasserleitung.
Menge: 220,000 m

**01.03.01.2 Kabelschacht, Beton, einbauen**
bauseits gelieferten Kabelmuffenfertigteilschacht, Abmessungen 160/40/70 cm, Gewicht 940 kg, vom Lagerplatz aufnehmen und im Trassenbereich des Bündelrohres einbauen, einschl. Einführung von zwei Bündelrohrenden und anpassen an die fertige Straßenhöhe.
Menge: 1,000 Stk

**01.03.01.3 Unterführung von Hindernissen**
Kabel-, Leitungs- und Mauerunterführungen herstellen, einschließlich Sicherung der unterführten Hindernisse.
Wenn mehrere Leitungen unter einanderliegen oder wenn der seitliche Abstand kleiner als 25 cm ist, wird nur eine Kreuzung abgerechnet. Bei schräg kreuzenden Leitungen wird je 0,60 m freiliegender Leitung eine Kreuzung berechnet. Eine zusätzliche Vergütung  von Handschachtung bis 50 cm um die Kabel und Leitungen sowie für eine Sicherung erfolgt nicht.
Bündelleitung welche aus mehreren Leitungen bestehen und miteinander durch bauartbedingtes Verdrehen zusammengehörig sind, werden als eine Leitung abgerechnet.
Die Leitungsauskunft für bestehende Leitungen einzelner Versorger obliegt dem AN. Eine zusätzliche Vergütung von Suchgräben im Bereich des Leitungsgraben erfolgt nicht.
Eine Vergütung für die Unterführung von Hindernissen welche im Zuge der Baumaßnahme durch den Einbau anderer Gewerke entstanden sind erfolgt nicht.
Die gesicherten Kabel sind per Bild in ihrer Art, Länge und Sicherung zu dokumentieren. Aufmaße ohne Bilddokumentation werden nicht anerkannt. Der Mehraufwand hierfür wird nicht gesondert vergütet und ist in die Position mit einzurechnen.
Menge: 21,000 Stk

**01.03.01.4 Kabel, Leitungen sichern**
vorh., nicht während der Baumaße verlegte, freigelegte längst im Graben laufende Kabel und Rohre aller Art bis DN 150 in der Baugrube sichern und beim Verfüllen ordnungsgemäß betten.Wenn mehrere Leitungen unter einanderliegen oder wenn der seitliche Abstand kleiner als 20 cm ist, wird dies als eine Leitung abgerechnet. Bündelleitung welche aus mehreren Leitungen bestehen und miteinander durch bauartbedingtes Verdrehen zusammengehörig sind, werden als eine Leitung abgerechnet. Hochbinden der Leitungen wird nicht als Sicherung anerkannt. Eine Vergütung für die Sicherung von Leitungen welche im Zuge der Baumaßnahme verlegt wurden erfolgt nicht. In dieser Position sind alle Erschwernisse für die Erdaushubpos. einzurechnen. Eine zusätzliche Vergütung von Handschachtung bis 50 cm um die Kabel und Leitungen erfolgt nicht. Freilegen und seitliches Weglegen oder Wegbinden der vorhandenen Leitungen wird nicht als Leitungssicherung anerkannt. Die gesicherten Kabel sind per Bild in ihrer Art, Länge und Sicherung zu dokumentieren. Aufmaße ohne Bilddokumentation werden nicht anerkannt. Der Mehraufwand hierfür wird nicht gesondert vergütet und ist in die Position mit einzurechnen.
Menge: 100,000 m

**01.03.01.5 Trassenwarnband liefern und verlegen**
Trassenwarnband 5 cm breit aus unverrottbarem Kunststoff mit Metalleinlage mit Beschriftung (z. B. "Achtung Wasserleitung", "Achtung Steuerkabel" usw.) nach Angaben des AG liefern und im Graben über der verlegten Leitung verlegen.
Menge: 220,000 m

#### Bereich 01.04 Stundenlohnarbeiten

*Hinweis: Vorbemerkungen Stundenlohnarbeiten*
Vorbemerkungen Stundenlohnarbeiten
Stundenlohnarbeiten sind nur nach Genehmigung durch die
Vertreter des AG auszuführen.

Für die auszuführenden Stundenlohnarbeiten sind in der
folgenden Aufstellung die Verrechnungssätze anzugeben,
die dem Unternehmer dafür vergütet werden. Die
entsprechenden Bestimmungen der VOB und der dazu in den
Verdingungsunterlagen beigegebenen "Zusätzlichen und
Besonderen Vertragsbedingungen" sind zu beachten.
(Verrechnungssätze ohne Zuschlag der Mehrwertsteuer)

Es werden nur die vor Ort geleisteten Stunden und keine
Rüst- oder Vorbereitungszeiten, Stillstandszeiten sowie
Zeit für die Materialbeschaffung abgerechnet!

Zur Abrechnung werden nur arbeitstäglich von der
örtlichen Bauleitung bestätigte Stundenlohn-Nachweise
anerkannt.

##### Abschnitt 01.04.01 Lohnkosten

**01.04.01.1 Facharbeiter**
Stundenlohn Facharbeiter
Menge: 10,000 h

**01.04.01.2 Helfer**
Stundenlohn Helfer
Menge: 10,000 h

##### Abschnitt 01.04.02 Gerätekosten inkl. Bedienung

*Hinweis: Vorbemerkungen Gerätekosten*
Alle Betriebsmittel, Wartung und Bedienung sind in die
Stundensätze einzurechnen.

**01.04.02.1 LKW, Nutzlast: 8 to**
LKW, Nutzlast: 8 to, inkl. Bedienung
Menge: 4,000 h

**01.04.02.2 Bagger bis 3,5 to**
Bagger, bis 3,5 to, inkl. Bedienung
Menge: 4,000 h

**01.04.02.3 Radlader, Nutzlast 1,5 to**
Radlader, Nutzlast 1,5 to, inkl. Bedienung
Menge: 2,000 h

**01.04.02.4 Dumper, Nutzlast 1,5 to**
Dumper, Nutzlast 1,5 to, inkl. Bedienung
Menge: 2,000 h

**01.04.02.5 Dumper, Nutzlast 0,5 to**
Dumper, Nutzlast 0,5 to, inkl. Bedienung
Menge: 2,000 h

**01.04.02.6 Kompressor**
Kompressor mit Bedienung 10 m³/min
Menge: 2,000 h

### Titel 02 Römerstraße

*Hinweis: Vorbemerkungen*
anteilige Kosten für das Los Wasserversorgung für An- und Abtransport, Aufstellen, Unterhalten und Abbauen sowie ggf. erforderliches Umstellen und Ergänzen aller Werkzeuge, Geräte, Großgeräte, Maschinen, Baubuden, Werkstätten, Baubüros, Lagerräume, Transportmittel, Geräte, Schutzgerüste, Bauzäune und Absperrungen, der Beleuchtung mit den erforderlichen Masten und Kabeln. Vorhalten der Prüfsätze für die Überwachung der Betongüte und der Verdichtungswerte im Erdbau. Wiederherstellung des ursprünglichen Zustandes des benutzten Bau- und Lagergeländes nach Beendigung der Baumaßnahme.
Zur Leistung gehört weiter das Herrichten und die Unterhaltung der Transportwege zu den Baustellen und ihre ordnungsgemäße Übergabe nach Abschluss der Arbeiten.
Bei Arbeiten in der Dunkelheit ist die Baustelle einwandfrei zu beleuchten.
Die Gestellung von Strom und Wasser erfolgt durch den Auftragnehmer

Die vorgenannten Kosten sowie die Kosten für das Vorhalten, Unterhalten und Betreiben der Geräte, Anlagen und Einrichtungen, Pacht, Gebühren und dergl. werden nicht gesondert Vergütet und sind in die Einheitspreise der betreffenden Teilleistungen einzurechnen.

#### Bereich 02.01 Hauptleitung

##### Abschnitt 02.01.01 Erdarbeiten

*Hinweis: Vorbemerkung Erdarbeiten Wasserhauptleitung*
Vorbemerkung zum Titel Erdarbeiten der Wasserhauptleitung
Im Rahmen der Baumaßnahme ist die Verlegung von Wasserleitungsrohren, soweit möglich, in einem gemeinsamen Graben mit den anderen Versorgungsträgern vorgesehen.

Länge der Hauptrohrltg gesamt: ca. 55 m
Nennweite:  DA 125 PE
Rohrgrabenbreite:  0,60 m
Rohrgrabentiefe:  1,25 m (Sohle)
Rohrdeckung ab Straßenoberkante: 1,00 m
Maßgebend hierfür sind die Straßenausbaupläne (Lage-
und Höhenpläne).

Sofern der Graben durch mehrere Gewerke genutzt wird, so hat die Abrechnung der entsprechenden Positionen anteilsmäßig zu erfolgen.

Rohrlieferung und -verlegung erfolgt, soweit nicht anders angegeben, durch die Kreiswerke Cochem-Zell -Wasserversorgung - .

**02.01.01.1 Boden zur Herstellung von Rohrgräben T= -0,60 bis -1,25 m, b= 0,60 m**
Boden Homogenbereich B2, GU, GU*, SU, SU*, UL, UM; Lagerungsdichte mitteldicht bis dicht; Konsistenz weich bis halbfest, für Wasserhauptleitungen ausheben. Die Entsorgung der vom Rohr, der Einsandung und Austauschboden verdrängten Bodenmassen gemäß LAGA Z0 (AVV 170504, Deponieklasse DK 0) sowie EBV BM-0 erfolgt in seperater Position. Material wird Eigentum des AN. Die Grabensohle ist so herzustellen, dass die Rohre eine gleichmäßige Auflage haben und unter Berücksichtigung des Gefälles verlegt werden können.
Die genauen Bodenwerte können dem beigefügten Gutachten in den Ausschreibungsunterlagen der Verbandsgemeinde entnommen werden.
Vergütet wird nur der Grabenaushub nach erfolgtem Aushub für die Frostschutzschicht/Schottertragschicht des Strassenbaus. Ein Vergütung von Aushub einer durch den AN eingebrachten Sauberkeitsschicht, Baustrasse etc. erfolgt nicht.
Menge: 40,000 m³

**02.01.01.2 Anschlussbaugruben T bis 1,60 m (Zulage)**
Anschlussbaugruben bis 1,60m Tiefe, Boden wie vorbeschrieben als Zulage zu vorgenannten Positionen herstellen.
Menge: 5,000 m³

**02.01.01.3 Handschachtung T = 0,00 - 1,30 m (Zulage)**
Handschachtung um bestehende Leitungen bis 1,30m Tiefe, Boden wie vorbeschrieben als Zulage zu vorgenannten Positionen herstellen.
Menge: 5,000 m³

**02.01.01.4 Boden BM-0/LAGA Z0 verwerten (Zulage)**
Boden, LAGA Z0, EBV BM-0, Abfallschlüssel: AVV 170504, Deponieklasse DK 0, aus den Bodenaushubpositionen auf eine öffentlich/rechtlich zugelassene Deponie bzw. Verwertung zuführen.
In dieser Position sind sämtliche Erschwernisse für das Separieren und Handling der entsprechend belasteten Bodenmassen beim Aushub, bei der Zwischenlagerung und beim Transport enthalten, einschl. Deponiegebühr. Die Abrechnung erfolgt nach den Annahmescheinen des Entsorgers.
Zulage zu den vorg. Positionen.
Menge: 40,000 m³

**02.01.01.5 Verbau Anschlussbaugruben**
Verbau Anschlussbaugruben gemäß DIN 18303 Abmessungen Baugruben 2,00 m x 2,00 m x 1,30 m Bodenkennwerte wie vorbeschrieben.
Menge: 15,000 m²

**02.01.01.6 Abdecksand für Wasserhauptleitung**
Rhein-, Main- oder Lavasand 0/3 mm zum Einsanden der Hauptrohrleitung, gem. DIN EN 805 liefern und einschließlich Zwischenplanum für die Verlegung des Breitbandleerrohres im Bereich der oberen Sandeinbettung einbauen.
Rohrauflager d =  15 cm
Einbettung  d =  25 cm
über Rohrscheitel. Die Lieferung des Sandes ist durch Lieferscheine zu belegen. Der vom AN zu liefernde Sand für die Rohrummantelungen darf nicht aggressiv sein und hat den DVGW-Vorschriften zu entsprechen. Vor Ausführung der Leistung hat der AN hierfür den Nachweis zu erbringen.
Menge: 30,000 m³

**02.01.01.7 Gesteinskörnungsgemisch 0/45 mm, Einbaustärke bis 75 cm**
frostsicheres Gesteinskörnungsgemisch 0/45 mm liefern und als Frostschutzschicht, in Verkehrsflächen, auf einen Tragwert von EV2 >120 MPa lagenweise, einschließlich Zwischenplanum sowie Planum für die abschließende Straßenoberfläche, einbauen und verdichten.
Der geforderte EV2 Wert ist durch Plattendruckversuche nach DIN 18134 im Rahmen der Eigenüberwachungsprüfung nachzuweisen. Eingebauten Mengen sind über Lieferscheine nachzuweisen. Anzahl der Lastplattendruckversuche 1 Stck./500 m². max. Toleranz der Oberfläche +/- 2 cm, Einbaustärke (verdichtet) bis 75 cm, Korngröße 0/45 mm.
Menge: 30,000 m³

**02.01.01.8 Beton C 12/15**
Beton C 12/15  als Krümmer- oder Sicherungsbeton gem. DVGW-Arbeitsblatt GW 310, nach Anweisung durch den AG, einbauen.
Menge: 1,000 m³

**02.01.01.9 Unterführung von Hindernissen**
Kabel-, Leitungs- und Mauerunterführungen herstellen, einschließlich Sicherung der unterführten Hindernisse.
Wenn mehrere Leitungen unter einanderliegen oder wenn der seitliche Abstand kleiner als 25 cm ist, wird nur eine Kreuzung abgerechnet. Bei schräg kreuzenden Leitungen wird je 0,60 m freiliegender Leitung eine Kreuzung berechnet. Eine zusätzliche Vergütung  von Handschachtung bis 50 cm um die Kabel und Leitungen sowie für eine Sicherung erfolgt nicht.
Bündelleitung welche aus mehreren Leitungen bestehen und miteinander durch bauartbedingtes Verdrehen zusammengehörig sind, werden als eine Leitung abgerechnet.
Die Leitungsauskunft für bestehende Leitungen einzelner Versorger obliegt dem AN. Eine zusätzliche Vergütung von Suchgräben im Bereich des Leitungsgraben erfolgt nicht.
Eine Vergütung für die Unterführung von Hindernissen welche im Zuge der Baumaßnahme durch den Einbau anderer Gewerke entstanden sind erfolgt nicht.
Die gesicherten Kabel sind per Bild in ihrer Art, Länge und Sicherung zu dokumentieren. Aufmaße ohne Bilddokumentation werden nicht anerkannt. Der Mehraufwand hierfür wird nicht gesondert vergütet und ist in die Position mit einzurechnen.
Menge: 10,000 Stk

**02.01.01.10 Kabel, Leitungen sichern**
vorh., nicht während der Baumaße verlegte, freigelegte längst im Graben laufende Kabel und Rohre aller Art bis DN 150 in der Baugrube sichern und beim Verfüllen ordnungsgemäß betten.Wenn mehrere Leitungen unter einanderliegen oder wenn der seitliche Abstand kleiner als 20 cm ist, wird dies als eine Leitung abgerechnet. Bündelleitung welche aus mehreren Leitungen bestehen und miteinander durch bauartbedingtes Verdrehen zusammengehörig sind, werden als eine Leitung abgerechnet. Hochbinden der Leitungen wird nicht als Sicherung anerkannt. Eine Vergütung für die Sicherung von Leitungen welche im Zuge der Baumaßnahme verlegt wurden erfolgt nicht. In dieser Position sind alle Erschwernisse für die Erdaushubpos. einzurechnen. Eine zusätzliche Vergütung von Handschachtung bis 50 cm um die Kabel und Leitungen erfolgt nicht. Freilegen und seitliches Weglegen oder Wegbinden der vorhandenen Leitungen wird nicht als Leitungssicherung anerkannt. Die gesicherten Kabel sind per Bild in ihrer Art, Länge und Sicherung zu dokumentieren. Aufmaße ohne Bilddokumentation werden nicht anerkannt. Der Mehraufwand hierfür wird nicht gesondert vergütet und ist in die Position mit einzurechnen.
Menge: 50,000 m

**02.01.01.11 vorhandene Leitung DN80, Gusseisen, ausbauen und entsorgen**
vorhandene Leitung DN80 aus Gusseisen ausbauen und entsorgen. Die ausgebaute Leitung geht in das Eigentum des AN über. Die Verwertung der ausgebauten Leitungen erfolgt durch den AN. Der Entsorgungsnachweis ist den Kreiswerken mit der Schlussrechnung vorzulegen. Eine Vergütung dieser Position ohne einen gültigen Entsorgungsnachweis ist nicht zulässig.
Menge: 30,000 m

**02.01.01.12 vorhandene Leitung 2 1/2", PE, ausbauen und entsorgen.**
vorhandene Leitung 2 1/2" aus PE ausbauen und entsorgen. Die ausgebaute Leitung geht in das Eigentum des AN über. Die Verwertung der ausgebauten Leitungen erfolgt durch den AN. Der Entsorgungsnachweis ist den Kreiswerken mit der Schlussrechnung vorzulegen. Eine Vergütung dieser Position ohne einen gültigen Entsorgungsnachweis ist nicht zulässig.
Menge: 25,000 m

**02.01.01.13 bauseits gelieferte Schieber- und Hydrantenkappen einbauen**
bauseits gelieferte Schieber-, Hydranten- und Hausanschlusskappen mit bauseits gelieferten Tragplatten versetzen und an die Straßenhöhe (bituminöse Oberfläche) oder die Gehweghöhe (Pflaster) anpassen inkl. erforderlichem Beischneiden. In die Position ist auch die Mehrarbeit durch die verbauten Gestänge beim Verfüllen des Grabens mit einzurechnen.

Vor dem Einbau der entsprechenden Kappen ist die Höhe der verbauten Schieber, Hydranten oder Hausanschlussschieber anhand der Absteckung der fertigen Strassenhöhe zu kontrollieren. Die Kontrolle erfolgt durch die Mitarbeiter der Kreiswerke. Hierzu sind die Kreiswerke durch den AN frühzeitig nach Absteckung der Höhen zu Informieren. Erfolgt keine Information an die Kreiswerke gehen alle entstehenden Kosten zu Lasten des AN.
Menge: 5,000 Stk

##### Abschnitt 02.01.02 Oberfläche

*Hinweis: Vorbemerkung Oberfläche Hauptleitung*
Zur Abrechnung der Oberfläche Hauptleitung gelangt, gemäß gültigem Vertrag mit der Verbandsgemeinde, nur der Bereich über dem Rohrgraben der Wasserhauptleitung.
Sofern der Graben durch mehrere Gewerke genutzt wird, so hat die Abrechnung der entsprechenden Positionen anteilsmäßig zu erfolgen.

**02.01.02.1 Asphalttragschicht, gemäß Los Straßenbau, herstellen**
Asphalttragschicht, gemäß den Vorgaben aus dem Los Straßenbau, herstellen. Einschließlich Aufbringung einer Bitumenemulsion als Haftbrücke gemäß Vorgaben Los Straßenbau
Menge: 50,000 m2

**02.01.02.2 Asphaltdeckschicht, gemäß Los Straßenbau, herstellen**
Asphaltdeckschicht, gemäß den Vorgaben aus dem Los Straßenbau, herstellen. Einschließlich Abstreung mit gebrochener Gesteinskörnung der Lieferkörnung 1/3 streuen, einwalzen, nicht gebundene Stoffe abfegen, aufnehmen und entsorgen
Menge: 50,000 m2

##### Abschnitt 02.01.03 Rohrverlegung

*Hinweis: Vorbemerkung Rohrverlegung*
Die Verlegung sowie Materiallieferung erfolgt, sofern nicht nachfolgend ausgeschrieben, durch die Kreiswerke Cochem-Zell.

**02.01.03.1 Trassenwarnband verlegen**
Trassenwarnband 5 cm breit aus unverrottbarem Kunststoff mit Metalleinlage mit Beschriftung (z. B. "Achtung Wasserleitung", "Achtung Steuerkabel" usw.) nach Angaben des AG im Graben über der verlegten Hauptwasserleitung verlegen.
Menge: 80,000 m

#### Bereich 02.02 Breitbandversorgung

##### Abschnitt 02.02.01 Rohrverlegung

*Hinweis: Vorbemerkung Rohrverlegung*
Im Rahmen der Baumaßnahme werden in der Straße Leerrohre zur Breitbanderschließung verlegt.
Die Verlegung des Bündelrohres erfolgt im Sandbett der Wasserhauptleitung in der Sanddeckschicht im oberen Drittel. Der Mehraufwand für diese Verlegearbeit ist in die Verlegeposition des Bündelrohres mit einzurechnen. Das benötigte Zwischenplanum ist in den entsprechenden Erdarbeitungspositionen der Hauptleitung beinhaltet und wird nicht gesondert vergütet. Eine gesonderte Abrechnung für Aushub, und Verfüllmaterial für die Breitbandverlegung erfolgt nicht.
Am Anfang und Ende der Ausbaustrecke wird jeweils ein Kabelschacht bzw. Verteilerkasten eingebaut.

Breitband-Multirohr 24x7mm
Gesamtlänge der Leitung:  100m

Sofern der Graben durch mehrere Gewerke genutzt wird, so hat die Abrechnung der entsprechenden Positionen anteilsmäßig zu erfolgen.

Materiallieferung sowie Verbindungsarbeiten erfolgen durch die Kreiswerke Cochem-Zell.
Die Verlegung erfolgt durch den Auftragnehmer

**02.02.01.1 Bündelrohrpaket (24x7 mm), verlegen und ausrichten**
bauseits geliefertes Bündelrohrpaket (24x7 mm),
d = 48 mm auf Kabeltrommel d = 1,80 m, b = 1,00 m,
Kern = 0,90 m am Lagerplatz aufnehmen und. nach den Richtlinien des Herstellers im Graben der Hauptwasserleitung, wie in den Vorbemerkungen beschrieben, verlegen und im Grabenbereich höhen-  und fluchtgerecht ausrichten, ggfl. mit Holzpflöcken die Lage sichern einschl. aller benötigten Geräte, Maschinen und Personaleinsatz.
Die Verlegung erfolgt im Sandbett der Hauptwasserleitung.
Menge: 100,000 m

**02.02.01.2 Unterführung von Hindernissen**
Kabel-, Leitungs- und Mauerunterführungen herstellen, einschließlich Sicherung der unterführten Hindernisse.
Wenn mehrere Leitungen unter einanderliegen oder wenn der seitliche Abstand kleiner als 25 cm ist, wird nur eine Kreuzung abgerechnet. Bei schräg kreuzenden Leitungen wird je 0,60 m freiliegender Leitung eine Kreuzung berechnet. Eine zusätzliche Vergütung  von Handschachtung bis 50 cm um die Kabel und Leitungen sowie für eine Sicherung erfolgt nicht.
Bündelleitung welche aus mehreren Leitungen bestehen und miteinander durch bauartbedingtes Verdrehen zusammengehörig sind, werden als eine Leitung abgerechnet.
Die Leitungsauskunft für bestehende Leitungen einzelner Versorger obliegt dem AN. Eine zusätzliche Vergütung von Suchgräben im Bereich des Leitungsgraben erfolgt nicht.
Eine Vergütung für die Unterführung von Hindernissen welche im Zuge der Baumaßnahme durch den Einbau anderer Gewerke entstanden sind erfolgt nicht.
Die gesicherten Kabel sind per Bild in ihrer Art, Länge und Sicherung zu dokumentieren. Aufmaße ohne Bilddokumentation werden nicht anerkannt. Der Mehraufwand hierfür wird nicht gesondert vergütet und ist in die Position mit einzurechnen.
Menge: 10,000 Stk

**02.02.01.3 Kabel, Leitungen sichern**
vorh., nicht während der Baumaße verlegte, freigelegte längst im Graben laufende Kabel und Rohre aller Art bis DN 150 in der Baugrube sichern und beim Verfüllen ordnungsgemäß betten.Wenn mehrere Leitungen unter einanderliegen oder wenn der seitliche Abstand kleiner als 20 cm ist, wird dies als eine Leitung abgerechnet. Bündelleitung welche aus mehreren Leitungen bestehen und miteinander durch bauartbedingtes Verdrehen zusammengehörig sind, werden als eine Leitung abgerechnet. Hochbinden der Leitungen wird nicht als Sicherung anerkannt. Eine Vergütung für die Sicherung von Leitungen welche im Zuge der Baumaßnahme verlegt wurden erfolgt nicht. In dieser Position sind alle Erschwernisse für die Erdaushubpos. einzurechnen. Eine zusätzliche Vergütung von Handschachtung bis 50 cm um die Kabel und Leitungen erfolgt nicht. Freilegen und seitliches Weglegen oder Wegbinden der vorhandenen Leitungen wird nicht als Leitungssicherung anerkannt. Die gesicherten Kabel sind per Bild in ihrer Art, Länge und Sicherung zu dokumentieren. Aufmaße ohne Bilddokumentation werden nicht anerkannt. Der Mehraufwand hierfür wird nicht gesondert vergütet und ist in die Position mit einzurechnen.
Menge: 80,000 m

**02.02.01.4 Trassenwarnband liefern und verlegen**
Trassenwarnband 5 cm breit aus unverrottbarem Kunststoff mit Metalleinlage mit Beschriftung (z. B. "Achtung Wasserleitung", "Achtung Steuerkabel" usw.) nach Angaben des AG liefern und im Graben über der verlegten Leitung verlegen.
Menge: 100,000 m

#### Bereich 02.03 Stundenlohnarbeiten

*Hinweis: Vorbemerkungen Stundenlohnarbeiten*
Vorbemerkungen Stundenlohnarbeiten
Stundenlohnarbeiten sind nur nach Genehmigung durch die
Vertreter des AG auszuführen.

Für die auszuführenden Stundenlohnarbeiten sind in der
folgenden Aufstellung die Verrechnungssätze anzugeben,
die dem Unternehmer dafür vergütet werden. Die
entsprechenden Bestimmungen der VOB und der dazu in den
Verdingungsunterlagen beigegebenen "Zusätzlichen und
Besonderen Vertragsbedingungen" sind zu beachten.
(Verrechnungssätze ohne Zuschlag der Mehrwertsteuer)

Es werden nur die vor Ort geleisteten Stunden und keine
Rüst- oder Vorbereitungszeiten, Stillstandszeiten sowie
Zeit für die Materialbeschaffung abgerechnet!

Zur Abrechnung werden nur arbeitstäglich von der
örtlichen Bauleitung bestätigte Stundenlohn-Nachweise
anerkannt.

##### Abschnitt 02.03.01 Lohnkosten

**02.03.01.1 Facharbeiter**
Stundenlohn Facharbeiter
Menge: 2,000 h

**02.03.01.2 Helfer**
Stundenlohn Helfer
Menge: 2,000 h

##### Abschnitt 02.03.02 Gerätekosten inkl. Bedienung

*Hinweis: Vorbemerkungen Gerätekosten*
Alle Betriebsmittel, Wartung und Bedienung sind in die
Stundensätze einzurechnen.

**02.03.02.1 LKW, Nutzlast: 8 to**
LKW, Nutzlast: 8 to, inkl. Bedienung
Menge: 2,000 h

**02.03.02.2 Bagger bis 3,5 to**
Bagger, bis 3,5 to, inkl. Bedienung
Menge: 2,000 h

**02.03.02.3 Radlader, Nutzlast 1,5 to**
Radlader, Nutzlast 1,5 to, inkl. Bedienung
Menge: 2,000 h

**02.03.02.4 Dumper, Nutzlast 1,5 to**
Dumper, Nutzlast 1,5 to, inkl. Bedienung
Menge: 2,000 h

**02.03.02.5 Dumper, Nutzlast 0,5 to**
Dumper, Nutzlast 0,5 to, inkl. Bedienung
Menge: 2,000 h

**02.03.02.6 Kompressor**
Kompressor mit Bedienung 10 m³/min
Menge: 1,000 h
